# Vorstellbalkone
Angebotsaufforderung (GAEB 90, DA83)
Währung: EUR

## Vorstellbalkone
Datum: 23.07.24

*Hinweis*
GEWERK: VORSTELLBALKONE

*Hinweis*
Baubeschreibung

Projekt: Energetische Modernisierung Fassade |
ISO-Fenster / ISO-Türen | Dach | Elektro |
TRH-Sanierung | Vorstellbalkone | Mietergärten
Wohngebäude  Grumbrechtstraße 52,  21075 Hamburg

Auftraggeber / Bauherr:
Covivio Hamburg 4ApS
c/o Covivio Immobilien GmbH
Essener Str.66
46047 Oberhausen

Projektleitung: Benjamin Strauer

Erläuterung Baumaßnahme

Auftraggeber:  AG -  genannt

Bieter / Auftragnehmer:  AN -  genannt

1.  Allgemeines / Gebäudebestand
Erschließung
Der Bauort befindet sich an der Grumbrechtstraße 52,
21075 Hamburg, OT Heimfeld. Das Wohnhaus bzw. die
Baustelle liegt in einer Spielstraße. Die Vorderseite
hat einen 3,5 m tiefen Vorgarten. Die Rückseite ist
durch das Treppenhaus erreichbar.

Wohngebäude Bestand

Kenndaten:

Nutzung : Wohnen
Wohnungen : 13 St.
Baujahr :  ca. 1903
Bauweise :  massiv
Geschosszahl :  KG | EG | 1. - 3. OG | DG

Außenwände:
KG, d= 56 cm, Massivbauweise | EG, d= 45 cm,
Massivbauweise  | 1.-3. OG, d= 40 cm, Masivbauweise |
DG, d= 40 cm, Massivbauweise
Decken : Holzbalkendecken
Fenster : Holz / Kunststoff
Dach: Flachgeneigtes Satteldach mit Bitumenabdichtung
Dachentwässerung : Fallrohre außenliegend

Erschließung : Dachgeschoss
Mieterkeller im Bereich Keller  und Dachgeschoss
(mittig)

2.  Vorhaben Kurzbeschreibung

2.1  Maßnahme

2.2  Das Projekt umfasst eine Fassadenmodernisierung
an Vorder- und Rückfassade (WDVS vollflächig).
Vorderseitige Stuckornamente werden abgebrochen und in
Anlehnung an den Bestand, wiederhergestellt. Des
Weiteren werden sämtliche Fenster, Treppenhausfenster,
Hauseingangstür und die Kelleraußentür erneuert. Die
weiteren Arbeiten umfassen die Ertüchtigung des
Dachüberstandes, Dämmung der oberen Geschoßdecke
(Teilbereich) und Herstellung des 2. Rettungsweges in
den DG-Wohnungen, sowie die Montage einer RWA-Anlage.
Die rückseitigen Bestandsbalkone werden abgebrochen und
neue Vorstellbalkone errichtet. Es wird eine neue
Klingelanlage sowie eine Briefkastenanlage montiert.
Das Treppenhaus wird neu gestrichen und mit
Präsenzmeldern ausgestattet.

4.  Bauleistungen, Gewerke

Fassade (WDVS)
o  Zentrale Baustelleneinrichtung gewerkeübergreifend
o  Die übergeordnete Baustelleneinrichtung wird
zentral vom Gewerk WDVS gestellt und den anderen
Gewerken für die  Nutzung zur Verfügung gestellt.
o  dazu zählen:
o  u.a. Gerüste, WC- und Waschraum,  ggfs. Bauaufzug,
Baustrom und Wasserversorgung
o  Fassadenerneuerung mit Wärmedämmverbundsystem
(WDVS) mit einer Dämmstärke d=160mm
o  Dämmung : Mineralwolleplatten in nicht brennbarer
Ausführung Brandschutzkl. A1
o  Fassade EG - 4.OG, WDVS Beschichtung mit
mineralischem Kratzputz
o  Sockelbereiche : Dämmung in nichtbrennbarer
Ausführung
o
o  Gerüstarbeiten
o  Balkonsanierung u.a. Abdichtung neu
o  Maurer-, Putz-, und Fliesenarbeiten, Betonsanierung
o  Anstrich- u. Lackierarbeiten

Gewerk Dacharbeiten
o  Gewerk Dachdecker- Klempnerarbeiten,
Zimmererarbeiten
o  Sanierung Teilbereiche Dachfläche, Daufschlag,
Bitumenabdichtung, Rinne und Fallrohr
o  Montage Dachnotausstiege (WHG), RWA-Anlage
(TRH)

Gewerk Fensterarbeiten - bereits ausgeführt
o  Kompletter Fenstertausch, neue
Kunststofffenster  Wärmeschutzverglasung 3-fach,
  Treppenhausfenster, Haustür, Kelleraußentür

Gewerk Metallbau / Glaserarbeiten
o  EG - 3. OG Neuerstellung Vorstellbalkone, MIt
Abbruch Bestandsbalkonen und Kellertreppe

Gewerk Elektroarbeiten
o  Treppenraum Beleuchtung, Außenbeleuchtung,
Klingel-Srechanlage, Briefkastenanlage

Gewerk GaLa-Bau
o  EG li+re - Mietergartenanlage, Allgemeinbereich,
Pflasterarbeiten, Pflanzarbeiten

Bauzeitraum :  Fenster und Türen;
  Dach (Teilleistung: DB-Dämmung oberste
Geschossdecke)

  Baubeginn: 15.10.2023
  Fertigstellung: 08.12.2023

Bauzeitraum
restl. Gewerke:  April 2024 - Juni 2024

*Hinweis*
A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Miete

*Hinweis*
C) Besondere technische Vorschriften

Insbesondere möchten wir auf die folgenden DIN und
Verordnungen hinweisen

DIN 18451 Gerüstarbeiten

DIN 4420 Teil 1: Schutzgerüste (Fanggerüste,
-Dachfanggerüst, -Schutzdächer)

DIN 4420 Teil 3: Stahlrohrkupplungsgerüst
(-Auslegergerüst, -Konsolengerüst, -Hängegerüst)

DIN EN 12810 Fassadengerüst aus vorgefertigten
Bauteilen

DIN EN 12811 Arbeitsgerüst (temporäre Konstruktion für
Bauwerke)

Betriebssicherheitsverordnung BetrSichV, mit den
zugehörigen technischen Regeln "TRBS"

Berufsgenossenschaftliche Information: BGI 663

DIN EN1263-1 Schutznetze (Auffangnetze); Teil 1:
Sicherheitstechnische Anforderungen, Prüfverfahren

BGR 179 Einsatz von Schutznetzen

DIN 18540 Abdichten von Außenfugen im Hochbau mit
Fugendichtungsmassen

DIN V 18550 Putz und Putzsysteme - Ausführung

DIN 18558 Kunstharzputze

DIN 55699 Verarbeitung von Wärmedämm-Verbundsysteme

DIN 4108 Beiblatt 2 Wärmeschutz und Energie-Einsparung
in Gebäuden

DIN 18345 Wärmedämm-Verbundsyssteme

DIN 18352 Fliesen- und Plattenarbeiten (für keramische
Beläge)

DIN 18363 Maler- und Lackierarbeiten

Die aktuellen Praxismerkblätter und die zugehörigen
System-Herstellervorschriften des angebotenenen
Herstellers

DIN 4102-1 Brandverhalten von Baustoffen und Bauteilen

UVV Unfallverhütungsvorschriften

Landesbauordnung Hamburg (HBauO)

Im Zuge der Gerüstarbeiten sind sämtliche
Dokumentationen (z.B. Aufbau- und Verwendungsanleitung,
Statikberechnungen bei Abweichungen von der
Regelausführung, Prüfprotokolle der Gerüstfreigabe)
anzufertigen und auf Verlangen dem AG vorzulegen.

Hier sind die Vorgaben des Herstellers, bei der Auswahl
der Untergrundmaterialien zu beachten und einzuhalten,
dies gilt auch für die Verlegerichtlinen des
Herstellers.

Für Ausführung und Anwendung gelten die neuesten
technischen Richtlinien und Herstellervorschriften.

Bei Leistungen die nach Fertigstellung nicht mehr
sichtbar bzw. prüfbar sind, ist durch den AN eine
Fotodokumentation den Abrechnungsunterlagen
unaufgefordert beizulegen.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

*Hinweis*
Weitere Hinweise für die Kalkulation
----------------------------------------------------

in den Einheitspreisen sind neben den Nebenleistungen
nachstehende
Leistungen enthalten, wenn in der Leistungsbeschreibung
keine eigene
Position dafür vorgesehen ist:

Die Sicherung der Verkehrs-, Versorgungs- und
Entsorgungsanlagen im Bereich des Baugeländes sowie die
Durchführung der erforderlichen Maßnahmen der
verkehrspolizeilichen Sicherung.

Das Einholen der Genehmigungen für Strassen- und
Bürgersteigabsperrungen, bzw.

Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Die in der Leistungsbeschreibung angegebenen Produkte
gelten als Qualitätsbeispiel und schaffen für alle
Anbieter eine einheitliche Kalkulationsgrundlage. Sie
werden durch Angebotsabgabe Bestandteil des Angebotes.
DieBauleitung behält sich vor, von allen zur Anwendung
kommenden Stoffen Proben zu entnehmen und auf Qualität
und Eignung untersuchen zu lassen.

Sonstiges
---------------

Alle Leistungen umfassen auch die Lieferung der
dazugehörigen Stoffe und Bauteile einschl. Abladen und
Lagern auf der Baustelle, wenn in der
Leistungsbeschreibung nichts anderes vorgeschrieben
ist.

Die Anlieferung sämtlicher zur Ausführung kommenden
Stoffe muss in der Originalverpakung erfolgen

Es sind die Richtlinien des Werkstoffherstellers zu
berücksichtigen. Bei Systemaufbauten dürfen nur die
Stoffe
eines Herstellers verwendet werden.

Wiederaufbereitete (Recycling-) Stoffe sind von der
Verwendung ausdrücklich ausgeschlossen.

Flächen mit Abläufen, insbesondere
Kellerausgangstreppen sind ständig von anfallendem
Schutt vollständig freizuhalten, so daß das anfallende
Tagwasser sicher abfliesen kann.

Ebenso sind die Regenstandrohre dauerhaft abzudecken,
so daß es hier zu keiner Verstopfung der Grundleitung
kommen kann.

### Bereich 1 Vorstellbalkone

#### Abschnitt 1.1 Text nicht vorhanden !

**1.1.10 Demontage und Abbruch der vorhandenen**
Demontage und Abbruch der vorhandenen
Betonbalkone;
einschließlich Balkonverkleidungen, inkl.
Abtransport und fachgerechte Entsorgung der
Schuttmassen.
Das Entfernen der alten Fundamente ist im Angebot
nicht enthalten.
Die Schuttmassen werden im Big Bag verpackt und
erst bei der Montage der Balkone abtransportiert.
Sollte sich im Fortgang der Abbrucharbeiten
herausstellen, dass der Zustand der Balkonplatten
nicht dem Baujahr entspricht und nachträgliche
Schichten (Beton, Bitumen, Holz etc.) aufgebracht
wurden, werden wir eine Nachtrag entsprechend
des Aufwands anmelden, evtl. asbesthaltige
Abbruchmaterialien werden ebenfalls gesondert
abgerechnet.
Während der Bauphase erfolgt eine Sicherung der
Türen, so daß eine Nutzung bzw. Heraustreten nicht
möglich ist.
Wir haben unser Angebot auf der Grundlage Ihrer
Angaben sorgfältig ausgearbeitet. Trotzdem ist es
nicht immer möglich,
den erforderlichen Leistungsumfang an verdeckten
Bauteilen zu ermitteln. Abgerechnet werden daher
die tatsächlich ausgeführten und durch Aufmass
nachgewiesenen Massen.
Menge: 6,000 Stck

**1.1.20 Sicherung der Balkontür/-fenster**
Sicherung der Balkontür/-fenster während der
Abbrucharbeiten.
Während der Bauphase erfolgt eine Sicherung der
Türen/Fenster, so daß eine Nutzung bzw.
Heraustreten nicht möglich ist.
Wir haben unser Angebot auf der Grundlage Ihrer
Angaben sorgfältig ausgearbeitet.
Trotzdem ist es nicht immer möglich, den
erforderlichen Leistungsumfang an verdeckten
Bauteilen zu ermitteln. Abgerechnet werden daher
die tatsächlich ausgeführten und durch Aufmass
nachgewiesenen Massen.
Menge: 6,000 Stck

**1.1.30 Anputzarbeiten an der Fassade;**
Anputzarbeiten an der Fassade;
flächenbündiges ausmauern und glattflächiges
anputzen der Abbruchstellen, ohne weiterführende
Malerarbeiten.
Die vorhandene Fassadendämmung kann durch uns
nach Absprache und Abstimmung des Aufwands als
Nachtragsposition angearbeitet werden.
Materialaufwand wird nach Aufwand berechnet.
Menge: 6,000 Stck

**1.1.40 Gerüststellung für Balkonabbruch- und**
Gerüststellung für Balkonabbruch- und
Anputzarbeiten.
Bestehend aus Stahlrohr-Rahmengerüst Klasse 3
(0,70m, 200kg/m²); für die Montage, Demontage
und Frachten einschliesslich einer Vorhaltezeit bis
zu 4 Wochen.
Anliefern, vorhalten, umsetzen und abbauen, inkl.
Leitergänge und Absturzsicherungen.
Inkl. Umsetzen des Gerüsts nach erfolgter
Abbrucharbeiten für die weitere Nutzung der
Anputzarbeiten.
Menge: 2,000 Stck

**1.1.50 Umsetzten des Gerüstturms**
Umsetzten des Gerüstturms
nach erfolgter Balkondemontage für die
Anarbeitung der Abbruchstellen an der Fassade.
Menge: 2,000 Stck

**1.1.60 Alternativposition Verlängerungsmiete**
*** Bedarfsposition ohne GB
Alternativposition
Verlängerungsmiete Fassadengerüst
0,7/1,0m nach einer Grundeinsatzzeit von 4
Wochen/Gerüstturm.
Menge: 1,000 Wo

**1.1.70 Stahlbalkonkonstruktionen, System**
Stahlbalkonkonstruktionen, System BaarBalkone.
Die Stahlkonstruktionen werden nach der Fertigung
komplett mit einer Qualitätsverzinkung nach DIN
EN ISO 1461 versehen und erhalten abschließend
zur Qualitätsoptimierung eine
ZinKlar-Oberflächenvergütung zum erweiterten
Schutz gegen Weißrostbildung.
Die geschweißten Rahmenkonstruktionen erhalten
ein integriertes Regenwasserablaufsystem. Das
Niederschlagswasser wird kontrolliert durch eine
vordere Stütze mit innenliegendem KS-Rohr Ø 70
mm nach unten abgeleitet und versickert nach
Austritt aus dem Speier im Erdreich. Ein bauseitiger
Anschluss an die vorhandene Regenwasserableitung
ist möglich.
Die Brüstungsgeländer bestehen aus einer
Pfosten-/Riegelkonstruktion mit Füllung aus
senkrechten Stahlstäben, Stababstand ca. 110 mm.
Die umlaufende, sattelförmige
Handlaufkonstruktion, System BaarBalkone, aus
Stahlkantprofilen, erhält eine Aufnahmenut für die
variable Befestigung von z. B.
Blumenkastenhaltern.
Der Balkonboden mit einer Unterkonstruktion aus
gekanteten Stahlprofilpaneelen belegt mit
Werksteinbelag Fiori, anthrazit.
Weitere Oberflächenausführungen sind gegen
Aufpreis möglich.
Maße: ca. 2 000 x 1 500mm auf vier Stützen; zur
Montage in der Gebäudenische.
Menge: 8,000 Stck

**1.1.80 Stahltreppe, feuerverzinkt.**
Stahltreppe, feuerverzinkt.
Balkonabgangstreppe aus Stahlprofilen; als gerade
Ausführung ohne Podest; 2stufig.
Maße: Breite ca. 900 mm, Höhe ca. 400mm, inkl.
Fundament.
Stufen aus PcP Sicherheitspaneele.
Das Geländer beidseitig mit Rohrhandlauf und
Stabgeländerfüllung aus Rundstahl in Anordnung
und Optik dem Brüstungsgeländer des Balkons
entsprechend.
Die gesamte Konstruktion feuerverzinkt und auf die
erstellten Fundamente montiert.
Es handelt sich um eine baurechtlich nicht
notwendige Treppe.
Menge: 2,000 Stck

**1.1.90 Alternativposition Abstandsmontagen**
Abstandsmontagen der Balkonkonstruktionen
zur nachträglichen bauseitigen Aufbringung eines
Wärmedämmverbundsystems.
Abstand zur Fassade maximal 160 mm.
Die Abdeckung des Übergangs durch eine
Aluminiumabkantung natur Duett/Quintettblech),
die seitliche Sicherung mit jeweils einem links und
rechts an der Konstruktion befestigten
Abstandsbügel.
Eine Ausführung mit einer Pulverfarbbeschichtung
kann gegen Aufpreis erstellt werden.
Menge: 8,000 Stck

**1.1.110 Unterseitige Bekleidung**
Unterseitige Bekleidung der Balkonunteransichten
durch Montage eines farbbeschichteten Stahlblechs;
lt. RAL 9002.
Menge: 6,000 Stck

**1.1.120 Glasbrüstungen aus Verbundsicherheitsglas**
Glasbrüstungen aus Verbundsicherheitsglas (VSG).
Glasfüllung der Brüstungsgeländer aus
Verbundsicherheitsglas mit matter Folie (Milchglas)
nach DIN18008.
Menge: 8,000 Stck

**1.1.130 Alternativposition Blumenkastenhalter**
Alternativposition
Blumenkastenhalter aus verzinktem Stahl.
Für die Befestigung am BBS-Systemhandlauf.
Menge: 16,000 Stck

**1.1.140 Sonnenschirmhalter;**
Sonnenschirmhalter;
zur Befestigung am Systemhandlauf, aus
verzinktem Stahl gefertigt.
Die Halterung kann schnell und stabil in der
richtigen Position fixiert werden. Der Schirmstock
bis 32 mm im Durchmesser ist in der Führung
höhenverstellbar.
Lieferung zur Selbstmontage.
Mehrpreis Pulverbeschichtung _ 22,40/Stück netto.
Menge: 8,000 Stck

**1.1.150 Alternativposition Wäscheleinenhalter;**
Alternativposition
Wäscheleinenhalter;
zur Befestigung am Systemhandlauf, aus
verzinktem Stahl gefertigt.
Die Halterung kann schnell und stabil in der
richtigen Position fixiert werden. Eine Wäscheleine
ist durch die sieben vorhandenen Löcher zu führen.
Ein Abstand von 1 000 mm sollte nicht
überschritten werden.
Länge ca. 500 mm.
Anlieferung zur Selbstmontage.
Menge: 8,000 Stck

**1.1.160 Seitliche Sicht- und Wetterschutzelemente**
Seitliche Sicht- und Wetterschutzelemente,
System BaarBalkone, aus verzinktem Stahlrahmen,
mit einer Füllung aus Glas mit weißer Folie,
Milchglas (undurchsichtig).
Maße: ca. B= 1 500 x H= 900 mm, ab
Geländeroberkante.
Als Zulage zum Brüstungsgeländer mit zuvor
beauftragter Glasfüllung.
Mehrpreis zu Pos. 6.
Menge: 8,000 Stck

**1.1.170 Fundamente als Punktfundamente;**
Fundamente als Punktfundamente;
entsprechend den technischen Richtlinien ausheben
und betonieren, seitliche Lagerung des Aushubs in
Bigpacks; Abtransport am Montagetermin mittels
Autokran; inkl. fachgerechter Entsorgung des
Aushubs.
Der Bodenaushub darf nicht mit Schadstoffen und
oder Bauschutt belastet sein.
Die Fundamente enden ca. 200 mm unter dem
vorhandenen Aufbau.
Eine Anarbeitung mit Erdreich, Pflastersteinen,
Kiesbett oder sonstigem Materialien sind vom
Auftraggeber selbst vorzunehmen. Vorher ist ein
schutz aufzutragen, z.B. eine Dickbeschichtung bis
Bodenebene.
Maße: ca. 500 x 500 x 800 mm.
Seitens der Statik abweichende Änderungen
bezüglich der Maße, Betongüte, Bewehrung etc.
werden gegen Nachweis berechnet.
Anmerkung:
Die Beseitigung unvorhersehbarer, während der
Montagephase auftretender Umstände, wie z. B. im
Fundamentbereich vorkommende Treppenabgänge,
Bauschuttvorkommen, unterirdische
Versorgungsleitungen (Kabel, Abflüsse etc.) sind im
Angebotsumfang nicht berücksichtigt und werden
gesondert als Nachtrag angeboten.
Die in der Statik angenommene zulässige
Bodenpressung ist vor Baubeginn vom Bauherren
zu bestätigen; die Abrechnung evtl. Zusatzkosten
(Baugrunduntersuchung) kann durch den AN gem.
Folgeposition koordiniert werden; die Abrechnung
erfolgt nach Aufwand.
Menge: 2,000 Stck

**1.1.180 Fundamente als Punktfundamente;**
Fundamente als Punktfundamente;
entsprechend den technischen Richtlinien ausheben
und betonieren, seitliche Lagerung des Aushubs in
Bigpacks; Abtransport am Montagetermin mittels
Autokran; inkl. fachgerechter Entsorgung des
Aushubs.
Sofern seitens der Statik eine Bewehrung
vorgeschrieben wird, wird diese als Zusatzleistung
angeboten und ausgeführt.
Der Bodenaushub darf nicht mit Schadstoffen und
oder Bauschutt belastet sein.
Die Fundamente enden ca. 200 mm unter dem
vorhandenen Aufbau.
Eine Anarbeitung mit Erdreich, Pflastersteinen,
Kiesbett oder sonstigem Materialien sind vom
Auftraggeber selbst vorzunehmen. Vorher ist ein
Schutz aufzutragen, z.B. eine Dickbeschichtung bis
Bodenebene.
Maße: ca. 500 x 500 x 1 800 mm; Gründung bis
zur Kellersohle für die wandseitigen Fundamente.
Zur Entkopplung der Kellerwand kann im Bereich
des Aushubs eine Dickbeschichtung inkl.
Noppenfolie etc. nach Absprache und Kostenklärung
aufgebracht werden.
Die in der Statik angenommene zulässige
Bodenpressung ist vor Baubeginn vom Bauherren
zu bestätigen; die Abrechnung evtl. Zusatzkosten
(Baugrunduntersuchung) kann durch den AN gem.
Folgeposition koordiniert werden; die Abrechnung
erfolgt nach Aufwand.
Menge: 6,000 Stck

**1.1.190 Eventualposition Durchführung einer**
*** Bedarfsposition ohne GB
Eventualposition
Durchführung einer geotechnischen Untersuchung
vor Baubeginn.
Zur Feststellung, Nachweis und Bestätigung der in
der statischen Berechnung genannten Werte zur
Bodenpressung.
Mitteilung und Anzeige des Bohrtermins gem.
Geologiedatengesetz (GeolDG) beim zuständigen
Landesamt.
Anfahrt zur Baustelle, Einmessen der
Bohrsatzpunkte nach Lage und Höhe,
Rammkernsondierbohrungen à 6 000mm nach DIN
4021 inkl. Schichtenverzeichnisse und Bohrprofile.
Entnahme von Bodenproben, An- und Umsetzen
des Bohrgerätes, Ermittlung der zulässigen
Bodenpressung.
Erstellung eines Protokolls mit Stellungnahme und
detaillierter Ergebniserläuterung,
Baugrundbeurteilung und Gründungsberatung.
Inkl. Überprüfung des Fundamentbereichs auf
Kampfmittelrückstände, Gestellung durch einen
Kampfmittelräumdiens inkl. Stellung von Personal
(Kampfmittelwerker) nach §20 SprenG und Technik
für die Kamfmittelfreigabe von Bohransatzpunkten
je Tagwerk.
Diese Position wurde sorgfältig ausgearbeitet.
Trotzdem ist es nicht immer möglich, den
erforderlichen Umfang von verdeckten (Bau)Teilen
zu ermitteln.
Die Kabel- und Leitungsfreiheit sowie die
Zugänglichkeit wird durch den Bauherren bzw.
seinen Vertreter sichergestellt.
Menge: 1,000 Stck

**1.1.200 Anlieferung der Balkonkonstruktionen;**
Anlieferung der Balkonkonstruktionen;
und aller weiteren Konstruktionen mittels
Spedition.
An- und Abfahrt; inkl. Standzeit vor Ort von vier
Stunden.
Menge: 1,000 Stck

**1.1.210 Gerüststellung eines mobilen**
Gerüststellung eines mobilen
Rollgerüsts/Leitergerüsts;
als Montagehilfe (bei Bedarf als erweiterte
Demontagehilfe).
Anliefern, vorhalten und abbauen, inkl. Leitergänge
und Absturzsicherungen.
Falls nötig sind Bohrlöcher nach dem Rückbau
mit Kunststoffkappen zu schliessen.
Menge: 1,000 Stck

**1.1.220 Einrichten der Baustelle mit einem WC;**
Einholung einer Sondernutzung zur Aufstellung im
Bereich deröffentlichen Wegfläche.
Standzeit bis zu 4 Wochen.
Menge: 1,000 Stck

**1.1.230 Bereitstellung eines Autokrans**
Bereitstellung eines Autokrans
und aller weiterhin notwendigen Arbeits- und
Montagemittel; für die Montage der Balkone sowie
bei Bedarf Abtransport der durch Abbruch der
Balkone vorhandenen BigBags.
Die Kranvorhaltedauer auf der Baustelle 8 Stunden
zzgl. An- und Abfahrt.
Zusätzlicher durch Abtransport der Big Bags mit
dem Kran entstehender Aufwand wird mit max.
5 Kranstunden á 276 _ vergütet.

Bei behördlicher Anordnung einer zusätzlichen
Verkehrssicherungsmaßnahme, die in der
Folgeposition nicht enthalten ist, (z. B.
Vollsperrung; erweiterte Halteverbote o. ä.)
entstehen zusätzliche Kosten für den Auf- und
Abbau der Verkehrssicherung, Einholen der
verkehrsbehördlichen Anordnung, Gebühren der
verkehrsbehördlichen Anordnung sowie eine
Sondernutzungsgebühr zur verkehrsbehördlichen
Anordnung gegen Nachweis.
Menge: 1,000 Stck

**1.1.240 CO2-Steuer Autokran Ab 01.01.2021**
CO2-Steuer Autokran
Ab 01.01.2021 wurde in Deutschland die
CO2-Steuer als klimapolitisches Instrument eingeführt.
Diese führt im Zuge der Autokrangestellung zu
einer Erhöhung der vorgenannten Position/en um
10%
Menge: 1,000 Stck

**1.1.250 Schutzmatten für die**
Schutzmatten für die Autokranaufstellung.
Fahrbahnplatten zum Schutz der vorhandenen
Pflasterung mitbringen und auslegen.
Nach Beendigung werden diese Matten wieder
mitgenommen
Menge: 1,000 Stck

**1.1.260 Verkehrssicherung des Autokrans.**
Verkehrssicherung des Autokrans.
Auf- und Abbau der Verkehrssicherungsmaßnahmen
(Auf- und Abbau der Halteverbote),
Aufbau der Verkehrssicherung gemäß Anordnung
der zuständigen Behörde nach entsprechendem
Verkehrsleit-/Regelplan.
Einholen aller verkehrsbehördlicher Anordnungen
inkl. Gebührenübernahme.
Inkl. Übernahme der Sondernutzungsgebühren zur
verkehrsbehördlichen Anordnung.
Vorbehaltlich der Genehmigung durch die
zuständigen Behörden.
Sollten unerlaubterweise Fahrzeuge in den
Halteverbotszonen stehen, zählt die Wartezeit auf
die Polizei und/oder Abschleppfahrzeuge als
Einsatzzeit
Menge: 1,000 Stck

**1.1.270 Eventualposition Sonntagsmontage**
*** Bedarfsposition ohne GB
Eventualposition
Sonntagsmontage aus verkehrstechnischen bzw.
-polizeilichen Gründen:

1. Genehmigung Gewerbeaufsicht _ 440,00
2. Sonntagszuschlag Stundenlohn, 50%/MA/Std
(ca. 6 MA; _ 1 152,00.
2a. Sonntagszuschlag Arbeitseinsatz Antrittsprämie
_ 200,00/MA (ca. 6 MA; _ 1 200,00).
3. Sonntagsfahrerlaubnis MAN Lkw Stadt
Wunstorf/Hannover _ 175,60.
KRANEINSATZ:
1. Sonntagszuschlag 50%/MA/Std.; 1 MA; _
192,00.
2. Sonntagsarbeitserlaubnis Kranbediener/-fahrer _
364,00
3. Sonntagsfahrerlaubnis Autokran _ 219,00.
Die Abrechnung erfolgt nach tatsächlichem
Aufwand, dieser liegt aus Erfahrung zwischen netto
_ 3500,00 - _ 6200,00
Menge: 1,000 Stck

**1.1.280 Einrichtung einer Be- und Entladezone in**
Einrichtung einer Be- und Entladezone in Hamburg
vor dem Haus bzw. den Parkplätzen-/buchten, inkl.
Absperrmaßnahmen und behördlicher Abwicklung.
Zum Materialtransport während der Bauphase.
Menge: 1,000 Stck

**1.1.310 Statische Berechnung; prüffähig, dem**
Statische Berechnung;
prüffähig, dem Gebäude zugeordnet.
Nach erteilter Genehmigung durch das zuständige
Bauamt sind die im Zusammenhang mit der
Genehmigung entstandenen Gebühren in
geforderter Höhe direkt vom Bauherren zu
begleichen.
Menge: 1,000 Stck

**1.1.330 WPK gem. DIN EN 1090-1. Mit der**
WPK gem. DIN EN 1090-1.
Mit der Einführung der DIN EN 1090-1 als
technisches Regelwerk zur Zertifizierung der
Werkseigenen Produktionskontrolle (WPK) von
Unternehmen im Stahl- und Metallbau und bei der
Herstellung von tragenden Konstruktionen aus
Aluminium und Stahl ist der Wandel von nationalen
Regelwerken zu europäischen Regelwerken auf den
Weg gebracht.
Damit werden die Forderungen der Europäischen
Bauproduktenrichtlinie umgesetzt und die
Bauprodukte mit einer CE-Kennzeichnung in den
Verkehr gebracht. Die Anforderungen an die
Zertifizierung der WPK entstehen dann auch für
Unternehmen, welche bisher ohne Nachweis der
Herstellerqualifikation (DIN 18800-7 - Klasse A) im
Stahl- und Metallbau tätig werden konnten.
Die Änderungen betreffen nahezu alle Betriebe im
Stahl- und Metallbau.
Dieses Zertifikat kann über unsere Internetseite
eingesehen werden.
Menge: 1,000 Stck

USt %: 19,00
